# GC-75

- Propiedad del archivo: SOFT S.A.
- Formato: FIEBDC-3/2002
- Programa: Presto 8.92
- Fecha de los precios: 19/01/2007
- Divisa: EUR
- Código: GC-75 (01/01/1999)
Importe: 441997.15
Relación comercial: 000, 0, 001, 002

## C01 MOVIMIENTOS DE TIERRA (17/06/2002)
Importe: 25471.59
Relación comercial: 000, 0, 001, 002

**01.01** m³ DEMOLICIÓN MURO MAMPOSTERÍA MED. MEC. (30/09/2004)
120 m³ × 16.19 = 1942.80
M³ Demolición, por medios mecánicos, de fábrica de mampostería en muros fuertemente trabada con morteros de cemento, i/retirada de escombros agestor de residuos autorizado, totalmente terminado.

| Código | Ud | Descripción | Rendimiento | Precio | Importe |
|---|---|---|---|---|---|
| equipo033 | d | Equipo de demolición de muros de mampostería (maquinaria) | 0.011 | 1361.04 | 14.97 |
| %medaux2% | % | Medios auxiliares...(s/total) (30/06/2006) | 2 % | 14.97 | 0.30 |
| %costind | % | Coste indirecto.......(s/total) (30/09/2004) | 6 % | 15.27 | 0.92 |
|  |  | Total |  |  | 16.19 |

| Medición | Uds. | Largo | Ancho | Alto | Parcial |
|---|---|---|---|---|---|
| Pk 0+090 a Pk 0+175 MD | 1 | 60 | 0.5 | 4 | 120.00 |
| Total |  |  |  |  | 120 |

**01.02** m³ EXCAV. EN DESMONTE TODO TIPO TERRENO (30/09/2004)
1350 m³ × 16.6 = 22410.00
M³ Excavación en desmonte en cualquier tipo de terreno incluso p.p. de roca, refino de taludes, carga, transporte y descarga a destino en reutilización dentro o fuera de la obra.

| Código | Ud | Descripción | Rendimiento | Precio | Importe |
|---|---|---|---|---|---|
| equipo016 | d | Equipo de excavaciones (maquinaria; 08/04/2005) | 0.009 | 1705.38 | 15.35 |
| %medaux2% | % | Medios auxiliares...(s/total) | 2 % | 15.35 | 0.31 |
| %costind | % | Coste indirecto.......(s/total) | 6 % | 15.66 | 0.94 |
|  |  | Total |  |  | 16.6 |

Relación comercial: 000, 0, 001, 002

| Medición | Uds. | Largo | Ancho | Alto | Parcial |
|---|---|---|---|---|---|
| Pk 0+090 a Pk 0+175 MD | 1 | 75 | 1.8 | 10 | 1350.00 |
| Total |  |  |  |  | 1350 |

**01.03** m³ EXCAVACIÓN EN ZANJA PARA CIMIENTOS (17/06/2002)
46.5 m³ × 24.06 = 1118.79
M³ Excavación en zanjas en cualquier tipo de terreno para la ubicación de la cimentacón del muro de mampostería, incluso carga, transporte y descarga de productos con destino a reutilización dentro o fuera de la obra, o gestor de residuos en su caso.

| Código | Ud | Descripción | Rendimiento | Precio | Importe |
|---|---|---|---|---|---|
| equipo15 | d | Equipo de trabajos en zanjas (maquinaria; 17/06/2002) | 0.02 | 1112.48 | 22.25 |
| %medaux2% | % | Medios auxiliares...(s/total) | 2 % | 22.25 | 0.45 |
| %costind | % | Coste indirecto.......(s/total) | 6 % | 22.70 | 1.36 |
|  |  | Total |  |  | 24.06 |

| Medición | Uds. | Largo | Ancho | Alto | Parcial |
|---|---|---|---|---|---|
| Pk 0+090 a Pk 0+175 MD | 1 | 60 | 1.55 | 0.5 | 46.50 |
| Total |  |  |  |  | 46.5 |

## C02 INESTABILIDAD DE TALUDES (30/09/2004)
Importe: 330950.8
Relación comercial: 000, 0, 001, 002

**02.01** m³ REPERFILADO MECÁNICO (30/09/2004)
267 m³ × 19.41 = 5182.47
M³ Reperfilado mecánico de taludes degradados, eliminación de material suelto, rocas, nueva inclinación, etc.., incluyendo la retirada de material a gestor de residuos autorizado, o con destino en reutilización dentro o fuera de la obra.

| Código | Ud | Descripción | Rendimiento | Precio | Importe |
|---|---|---|---|---|---|
| TIERRA004 | m³ | EXCAV. CON MÁQUINA EN PERFILADO DE TALUDES (30/09/2004) | 0.6 | 16.6 | 9.96 |
| O001 | h | Peón especializado (mano de obra) | 0.5 | 13.5 | 6.75 |
| O002 | h | Oficial 1ª (mano de obra; 13/02/2008) | 0.05 | 14.5 | 0.73 |
| %medaux5% | % | Medios auxiliares...(s/total) (27/09/2007) | 5 % | 17.44 | 0.87 |
| %costind | % | Coste indirecto.......(s/total) | 6 % | 18.31 | 1.10 |
|  |  | Total |  |  | 19.41 |

Relación comercial: 000, 0, 001, 002

| Medición | Uds. | Largo | Ancho | Alto | Parcial |
|---|---|---|---|---|---|
| Pk 0+385 a Pk 0+460 MD | 1 | 75 | 1.5 | 1.2 | 135.00 |
| Pk 0+560 a Pk 0+645 MD | 1 | 85 | 1 | 1.2 | 102.00 |
| Pk 0+880 a Pk 0+940 MD | 1 | 60 | 0.5 | 1 | 30.00 |
| Total |  |  |  |  | 267 |

**02.02** m² SANEO MANUAL (30/09/2004)
3045 m² × 7.29 = 22198.05
M² de saneo manual del talud para preparacaión y acondicionamiento del talud para posteriormente instalar el sistema de protección de taludes, incluyendo la retirada de material a gestor de residuos autorizado. Incluso saneo de bloques inestables en laderas.

| Código | Ud | Descripción | Rendimiento | Precio | Importe |
|---|---|---|---|---|---|
| O002 | h | Oficial 1ª | 0.1 | 14.5 | 1.45 |
| O001 | h | Peón especializado | 0.3 | 13.5 | 4.05 |
| M009 | h | Camión basculante de 8T (maquinaria; 27/09/2012) | 0.02 | 36 | 0.72 |
| M008 | h | Miniretrocargadora Mixta de 5000kg (maquinaria; 27/09/2012) | 0.015 | 43.2 | 0.65 |
| M006 | h | Maquinaria para saneo y poda (maquinaria; 27/09/2012) | 0.005 | 1.5 | 0.01 |
| %costind | % | Coste indirecto.......(s/total) | 6 % | 6.88 | 0.41 |
|  |  | Total |  |  | 7.29 |

| Medición | Uds. | Largo | Alto | Parcial |
|---|---|---|---|---|
| Pk 0+230 a Pk 0+305 MD | 1 | 75 | 6 | 450.00 |
| Pk 0+330 a Pk 0+350 MD | 1 | 20 | 2 | 40.00 |
| Pk 0+385 a Pk 0+460 MD | 1 | 75 | 3 | 225.00 |
| Pk 0+460 a Pk 0+490 MD | 1 | 30 | 2 | 60.00 |
| Pk 0+510 a Pk 0+540 MD | 1 | 30 | 3 | 90.00 |
| Pk 0+545 a Pk 0+750 MD | 1 | 205 | 5 | 1025.00 |
| Pk 0+785 a Pk 0+790 MD | 1 | 5 | 8 | 40.00 |
| Pk 1+050 a Pk 1+155 MD | 1 | 105 | 6 | 630.00 |
| Pk 1+235 a Pk 1+360 MI | 1 | 125 | 3 | 375.00 |
| Pk 1+555 a Pk 1+610 MI | 1 | 55 | 2 | 110.00 |
| Total |  |  |  | 3045 |

**02.03** m² MALLA DE TRIPLE TORSIÓN COLGADA (30/09/2004)
4755 m² × 11.91 = 56632.05
M² de Malla Metálica de Triple Torsión Colgada del Tipo 5x7-13 (espesor del alambre de 2,00 mm ), anclada en coronación mediante anclajes de diámetro 25 mm y longitud de 2,0 metros, separados entre sí 3 metros. Por estos anclajes se extenderá un cable de acero de 16 mm de diámetro del tipo 6x19+1 y fijado en los extremos mediante 3 sujetacables. La unión entre paños de malla se realizará mediante cosido de los alambres del borde con una sepración entre ambos no superior a 20 cm. Finalmente, el remate inferior de la malla será un cable de acero de 12mm de diámetro del tipo 6x19+1 y fijado en los extremos mediante 3 sujetacbles, separado de la carretera 0.5 metros para facilitar las labores de conservación y mantenimiento, se incluye parte proporcional de aparejo, pequeño material y medios auxiliares para el montaje, totalmente terminado. INCLUIDO ESTUDIO JUSTIFICATIVO DE LA SOLUCIÓN ADOPTADA, FIRMADO POR TÉCNICO COMPETENTE Y VISADO POR EL COLEGIO PROFESIONAL CORRESPONDIENTE.

| Código | Ud | Descripción | Rendimiento | Precio | Importe |
|---|---|---|---|---|---|
| MAT015 | m² | Materiales de Malla de Triple Torsión (material; 27/09/2012) | 1 | 5.89 | 5.89 |
| O002 | h | Oficial 1ª | 0.1 | 14.5 | 1.45 |
| O001 | h | Peón especializado | 0.23 | 13.5 | 3.11 |
| M007 | h | Camión grúa para altura de trabajo de 24m (maquinaria; 27/09/2012) | 0.003 | 42 | 0.13 |
| M001 | h | Compresor de 7 m3 (maquinaria) | 0.1 | 4.06 | 0.41 |
| M002 | h | Martillo Perforador (maquinaria) | 0.1 | 2.5 | 0.25 |
| %costind | % | Coste indirecto.......(s/total) | 6 % | 11.24 | 0.67 |
|  |  | Total |  |  | 11.91 |

| Medición | Uds. | Largo | Alto | Parcial |
|---|---|---|---|---|
| Pk 0+230 a Pk 0+305 MD | 1 | 75 | 8 | 600.00 |
| Pk 0+330 a Pk 0+350 MD | 1 | 20 | 8 | 160.00 |
| Pk 0+385 a Pk 0+460 MD | 1 | 75 | 11 | 825.00 |
| Pk 0+510 a Pk 0+540 MD | 1 | 30 | 10 | 300.00 |
| Pk 0+545 a Pk 0+595 MD | 1 | 50 | 10 | 500.00 |
| Pk 0+650 a Pk 0+750 MD | 1 | 100 | 10 | 1000.00 |
| Pk 1+050 a Pk 1+155 MD | 1 | 105 | 8 | 840.00 |
| Pk 1+310 a Pk 1+335 MI | 1 | 25 | 8 | 200.00 |
| Pk 1+555 a Pk 1+610 MI | 1 | 55 | 6 | 330.00 |
| Total |  |  |  | 4755 |

**02.04** m² MALLA DE TRIPLE TORSIÓN REFORZADA (30/09/2004)
110 m² × 32.48 = 3572.80
M² de Malla Metálica de Triple Torsión Tipo 5x7-13 (espesor del alambre de 2,00 mm) reforzada con bulones y cables de acero, anclada en coronación y resto del talud mediante barras de acero autorroscables tipo GEWI, o similar, de diámetro 25 mm y 3 metros de largo en cuadricula de 3x3 metros, anclados mediante inyección de lechada de cemento. Por estos anclajes se extenderá un cable de acero de 16 mm de diámetro del tipo 6x19+1, cosiendo cada uno de los anclajes diagonalmente, y fijado en los extremos mediante 3 sujetacables. La unión entre paños de malla se realizará mediante cosido de los alambres del borde con una sepración entre ambos no superior a 20 cm. Finalmente, el remate inferior de la malla se anclará ingualmente al talud, separado de la carretera 0.5 metros para facilitar las labores de conservación y mantenimiento, se incluye parte proporcional de aparejo, pequeño material y medios auxiliares para el montaje, totalmente terminado. INCLUIDO ESTUDIO JUSTIFICATIVO DE LA SOLUCIÓN ADOPTADA, FIRMADO POR TÉCNICO COMPETENTE Y VISADO POR EL COLEGIO PROFESIONAL CORRESPONDIENTE.

| Código | Ud | Descripción | Rendimiento | Precio | Importe |
|---|---|---|---|---|---|
| O001 | h | Peón especializado | 0.5 | 13.5 | 6.75 |
| O002 | h | Oficial 1ª | 0.5 | 14.5 | 7.25 |
| M001 | h | Compresor de 7 m3 | 0.3 | 4.06 | 1.22 |
| M002 | h | Martillo Perforador | 0.3 | 2.5 | 0.75 |
| MAT012 | kg | Bulón de acero roscable en anclaje, placa y tuerca. (material) | 2.9 | 1.75 | 5.08 |
| MAT005 | kg | Cable de acero 16mm (6x19+1) (material; 03/10/2007) | 1.4 | 1.6 | 2.24 |
| MAT015 | m² | Materiales de Malla de Triple Torsión | 1 | 5.89 | 5.89 |
| %medaux5% | % | Medios auxiliares...(s/total) | 5 % | 29.18 | 1.46 |
| %costind | % | Coste indirecto.......(s/total) | 6 % | 30.64 | 1.84 |
|  |  | Total |  |  | 32.48 |

| Medición | Uds. | Largo | Alto | Parcial |
|---|---|---|---|---|
| Pk 0+480 a Pk 0+490 MD | 1 | 10 | 6 | 60.00 |
| Pk 0+785 a Pk 0+790 MD | 1 | 5 | 10 | 50.00 |
| Total |  |  |  | 110 |

**02.05** m² RED DE CABLES DE ACERO #30 , CON MALLA (30/09/2004)
1300 m² × 83.89 = 109057.00
M² de Red de Cables de Acero, capaz de soportar empujes del terreno de hasta 9 Kn/m2 para un FS de 1,98 para las tensiones de trabajo de todos los elementos. Consiste en una red de cables de acero galvanizado de 8 mm de diámetro, rombo de 300 mm y dimensiones del paño de 3x3 metros; colocada sobre una malla de triple torsión del tipo 5x7-13 (espesor del alambre de 2,00 mm) adosada directamente sobre la superficie del talud. Los paños de red estarán unidos horizontalmente y verticalmente por cables de acero de alma metálica de 16 mm. La red de ancla al terreno mediante barras de acero autorroscables tipo GEWI, o similar, de diámetro 25 mm y 3 metros de longitud, anclados mediante inyección de lechada de cemento, se incluye parte proporcional de aparejo, pequeño material y medios auxiliares para el montaje, totalmete terminada. INCLUIDO ESTUDIO JUSTIFICATIVO DE LA SOLUCIÓN ADOPTADA, FIRMADO POR TÉCNICO COMPETENTE Y VISADO POR EL COLEGIO PROFESIONAL CORRESPONDIENTE.

| Código | Ud | Descripción | Rendimiento | Precio | Importe |
|---|---|---|---|---|---|
| O002 | h | Oficial 1ª | 1 | 14.5 | 14.50 |
| O001 | h | Peón especializado | 2.5 | 13.5 | 33.75 |
| M007 | h | Camión grúa para altura de trabajo de 24m | 0.03 | 42 | 1.26 |
| M005 | h | Elevador hidráulico con cesta para operario hasta 20m (maquinaria) | 0.1 | 15.2 | 1.52 |
| M001 | h | Compresor de 7 m3 | 0.1 | 4.06 | 0.41 |
| M002 | h | Martillo Perforador | 0.1 | 2.5 | 0.25 |
| MAT016 | m² | Materiales de la Red Cables (material; 27/09/2012) | 1 | 27.45 | 27.45 |
| %costind | % | Coste indirecto.......(s/total) | 6 % | 79.14 | 4.75 |
|  |  | Total |  |  | 83.89 |

| Medición | Uds. | Largo | Alto | Parcial |
|---|---|---|---|---|
| Pk 0+650 a Pk 0+700 MD | 1 | 50 | 5 | 250.00 |
| Pk 1+250 a Pk 1+310 MI | 1 | 60 | 15 | 900.00 |
| Pk 1+335 a Pk 1+360 MI | 1 | 25 | 6 | 150.00 |
| Total |  |  |  | 1300 |

**02.06** m² PANTALLA ESTATICA CON RED DE CABLE (30/09/2004)
187.5 m² × 101.51 = 19033.13
M² de pantalla estática, formada por perfiles de acero laminado galvanizados en caliente IPN de 120 mm cada 4 m, malla de triple torsión 8x10-16 y red de cables de acero anclada a los IPN y tensada por dos sirgas de 12 mm por la parte superior y medía de la malla, la cual estará suelta y lastrada por la parte inferior, se incluye cimentación o anclaje necesario ya sea mediante dados de hormigón, anclajes sobre muro e incluso anclajes al terreno. La medición se hará por m2 de barrera estática colocada. El precio comprende la totalidad de los trabajos necesarios, materiales y unidades de obra empleados, así como las tareas de todo tipo que hayan de realizarse para referenciar los trabajos, comprobar las condiciones de ejecución y reseñar la información. INCLUIDO ESTUDIO JUSTIFICATIVO DE LA SOLUCIÓN ADOPTADA, FIRMADO POR TÉCNICO COMPETENTE Y VISADO POR EL COLEGIO PROFESIONAL CORRESPONDIENTE.

| Código | Ud | Descripción | Rendimiento | Precio | Importe |
|---|---|---|---|---|---|
| MAT018 | m | Materiales Barrera estática de Red de Cables (material) | 1 | 25.68 | 25.68 |
| O004 | h | Encargado (mano de obra; 12/05/2005) | 1 | 18.2 | 18.20 |
| O002 | h | Oficial 1ª | 1.5 | 14.5 | 21.75 |
| M007 | h | Camión grúa para altura de trabajo de 24m | 0.6 | 42 | 25.20 |
| M002 | h | Martillo Perforador | 0.75 | 2.5 | 1.88 |
| M001 | h | Compresor de 7 m3 | 0.75 | 4.06 | 3.05 |
| %costind | % | Coste indirecto.......(s/total) | 6 % | 95.76 | 5.75 |
|  |  | Total |  |  | 101.51 |

| Medición | Uds. | Largo | Alto | Parcial |
|---|---|---|---|---|
| Pk 0+090 a Pk 0+175 MD(sobre muro) | 1 | 75 | 1.5 | 112.50 |
| Pk 0+545 a Pk 0+560 MD | 1 | 15 | 1.5 | 22.50 |
| Pk 1+070 a Pk 1+105 MD | 1 | 35 | 1.5 | 52.50 |
| Total |  |  |  | 187.5 |

**02.07** m PANTALLA DINÁMICA DE 1000 KJ (30/09/2004)
90 m × 673.42 = 60607.80
Ml de Barrera Dinámica para protección de la calzada, de capacidad de absorción de energía de hasta 1000KJ y 4 metros de altura, separación entre postes de 10 metros. Incluyendo la unidad el suministro de todos los materiales según el diseño incluido en el pliego de prescripciones y su colocación hasta su definitivo funcionamiento según los planos del proyecto. INCLUIDO ESTUDIO JUSTIFICATIVO DE LA SOLUCIÓN ADOPTADA, FIRMADO POR TÉCNICO COMPETENTE Y VISADO POR EL COLEGIO PROFESIONAL CORRESPONDIENTE.

| Código | Ud | Descripción | Rendimiento | Precio | Importe |
|---|---|---|---|---|---|
| MAT019 | m | Materiales Barrera Dinámica de 1000 KJ (material; 27/09/2012) | 1 | 402.3 | 402.30 |
| O005 | h | Cuadrilla especializada en instalación BD1000KJ (mano de obra; 27/09/2012) | 1.15 | 102.3 | 117.65 |
| O004 | h | Encargado | 1.15 | 18.2 | 20.93 |
| O002 | h | Oficial 1ª | 1.15 | 14.5 | 16.68 |
| M007 | h | Camión grúa para altura de trabajo de 24m | 1 | 42 | 42.00 |
| M004 | h | Carro de Perforación hasta 6 ml (maquinaria; 27/09/2012) | 0.8 | 24.5 | 19.60 |
| M003 | h | Compresor 12 m3 (maquinaria; 27/09/2012) | 0.8 | 15.25 | 12.20 |
| M002 | h | Martillo Perforador | 0.6 | 2.5 | 1.50 |
| M001 | h | Compresor de 7 m3 | 0.6 | 4.06 | 2.44 |
| %costind | % | Coste indirecto.......(s/total) | 6 % | 635.30 | 38.12 |
|  |  | Total |  |  | 673.42 |

| Medición | Uds. | Parcial |
|---|---|---|
| Pk 0+640 a 0+670 MD | 30 | 30.00 |
| Pk 0+690 a 0+750 MD | 60 | 60.00 |
| Total |  | 90 |

**02.08** m² HORMIGÓN PROYECTADO. GUNITADO. (30/09/2004)
750 m² × 72.89 = 54667.50
M² estabilización de talud mediante hormigón proyectado por vía húmeda con espesor medio de 10 cm, con dosificación mínima de 300 kg/m³ y tamaño máximo del árido de 5 mm. La proyección se realizará directamente sobre el talud a proteger. Para el refuerzo del hormigón proyectado se instalará malla metálica de triple torsión del tipo 5x7-13 y 2,00mm de espesor adosada directamente a la superficie. Además se ejecutarán anclajes de 3 m de longitud y 25mm de diámetro, realizado por barra GEWI o similar, para refuerzo de gunita en una distribución de 3x3 m sobre la superficie de la gunita. Se incluye placa de reparto, tuerca de apriete, inyección de lechada de cemento, suministro y proyección de la gunita, suministro e instalación de la malla de triple torsión y medios auxiliares necesarios para la realización de los trabajos. Totalmente terminada. Se incluye la gestión de los resíduos generados(rebote estimado en un 15%).INCLUIDO ESTUDIO JUSTIFICATIVO DE LA SOLUCIÓN ADOPTADA, FIRMADO POR TÉCNICO COMPETENTE Y VISADO POR EL COLEGIO PROFESIONAL CORRESPONDIENTE.

| Código | Ud | Descripción | Rendimiento | Precio | Importe |
|---|---|---|---|---|---|
| MAT017 | m³ | Hormigón tipo gunita 300 (material) | 0.115 | 95 | 10.93 |
| MAT014 | m² | Malla Triple Torsión (material) | 1 | 3 | 3.00 |
| MAT012 | kg | Bulón de acero roscable en anclaje, placa y tuerca. | 2.9 | 1.75 | 5.08 |
| O002 | h | Oficial 1ª | 0.25 | 14.5 | 3.63 |
| O001 | h | Peón especializado | 3 | 13.5 | 40.50 |
| M007 | h | Camión grúa para altura de trabajo de 24m | 0.004 | 42 | 0.17 |
| M005 | h | Elevador hidráulico con cesta para operario hasta 20m | 0.15 | 15.2 | 2.28 |
| M002 | h | Martillo Perforador | 0.15 | 2.5 | 0.38 |
| M001 | h | Compresor de 7 m3 | 0.25 | 4.06 | 1.02 |
| M010 | h | Maquina para Proyección de Hormigón (maquinaria) | 0.05 | 35.3 | 1.77 |
| %costind | % | Coste indirecto.......(s/total) | 6 % | 68.76 | 4.13 |
|  |  | Total |  |  | 72.89 |

| Medición | Uds. | Largo | Alto | Parcial |
|---|---|---|---|---|
| Pk 0+595 a 0+670 MD | 1 | 75 | 8 | 600.00 |
| Pk 1+235 a 1+260 MI | 1 | 25 | 6 | 150.00 |
| Total |  |  |  | 750 |

## C03 MUROS (01/01/2001)
Importe: 58236.79
Relación comercial: 000, 0, 001, 002

**03.01** m³ HORMIGON DE LIMPIEZA HM-10 (17/06/2002)
22.5 m³ × 91.13 = 2050.43
M³ de hormigón en masa HM-10/P/40/IIa, incluso vertido y vibrado, totalmente colocado, para limpieza del terreno.

| Código | Ud | Descripción | Rendimiento | Precio | Importe |
|---|---|---|---|---|---|
| equipo10 | d | Equipo de hormigonado (maquinaria; 17/06/2002) | 0.0004 | 694.64 | 0.28 |
| MAT034 | m³ | Hormigón HM-10 (material; 17/06/2002) | 1 | 84 | 84.00 |
| %medaux2% | % | Medios auxiliares...(s/total) | 2 % | 84.28 | 1.69 |
| %costind | % | Coste indirecto.......(s/total) | 6 % | 85.97 | 5.16 |
|  |  | Total |  |  | 91.13 |

| Medición | Largo | Ancho | Alto | Parcial |
|---|---|---|---|---|
| Pk 0+090 a Pk 0+175 MD | 75 | 3 | 0.1 | 22.50 |
| Total |  |  |  | 22.5 |

**03.02** m³ HORMIGÓN EN CIMIENTOS HM-20/P/40/IIa (17/06/2002)
46.5 m³ × 114.49 = 5323.79
M³ Hormigón en masa HM-20/P/40/IIa en cimentaciones, incluso encofrado y desencofrado, vertido, vibrado y curado, totalmente colocado.

| Código | Ud | Descripción | Rendimiento | Precio | Importe |
|---|---|---|---|---|---|
| equipo10 | d | Equipo de hormigonado | 0.02 | 694.64 | 13.89 |
| MAT032 | m³ | Hormigón HM-20 (material; 17/06/2002) | 1 | 92 | 92.00 |
| %medaux2% | % | Medios auxiliares...(s/total) | 2 % | 105.89 | 2.12 |
| %costind | % | Coste indirecto.......(s/total) | 6 % | 108.01 | 6.48 |
|  |  | Total |  |  | 114.49 |

Relación comercial: 000, 0, 001, 002

| Medición | Uds. | Largo | Ancho | Alto | Parcial |
|---|---|---|---|---|---|
| Pk 0+090 a Pk 0+175 MD | 1 | 60 | 1.55 | 0.5 | 46.50 |
| Total |  |  |  |  | 46.5 |

**03.03** m³ MAMPOSTERÍA A CARA VISTA (01/01/2001)
290.63 m³ × 158.78 = 46146.23
M³ de mampostería a cara vista con huecos rellenos de hormigón tipo HM-20/P/40/IIa, ejecutada en alzado de muros de contención, incluso vertido, vibrado, curado del hormigón según la EHE, perfectamente alineado, aplomado, con preparación de la superficie de asiento, todas las partes vistas del muro deben quedar cubiertas con mampostería, completamente terminado.

| Código | Ud | Descripción | Rendimiento | Precio | Importe |
|---|---|---|---|---|---|
| O002 | h | Oficial 1ª | 2.2 | 14.5 | 31.90 |
| O001 | h | Peón especializado | 2.2 | 13.5 | 29.70 |
| MAT009 | m³ | Hormigón HM-20/B/40/IIIa (material; 19/12/2002) | 0.4 | 87.22 | 34.89 |
| MAT013 | m³ | Piedra del lugar (material) | 0.6 | 50.23 | 30.14 |
| T001 | km | km transporte de piedra (maquinaria) | 25 | 0.75 | 18.75 |
| MAT001 | m³ | Agua (material; 01/01/2001) | 0.045 | 1.11 | 0.05 |
| %medaux3% | % | Medios auxiliares...(s/total) (06/06/2008) | 3 % | 145.43 | 4.36 |
| %costind | % | Coste indirecto.......(s/total) | 6 % | 149.79 | 8.99 |
|  |  | Total |  |  | 158.78 |

| Medición | Uds. | Largo | Ancho | Alto | Parcial |
|---|---|---|---|---|---|
| Pk 0+090 a Pk 0+175 MD | 1 | 75 | 2.5 | 1.55 | 290.63 |
| Total |  |  |  |  | 290.63 |

**03.04** m³ RELLENO TRASDÓS DE MUROS (01/01/2001)
112.5 m³ × 9.73 = 1094.63
M³ de relleno de trasdós de muros de contención con material procedente de la excavación o de préstamos, compactados por capas de espesor adecuado, al 95% del proctor normal, incluso riego.

| Código | Ud | Descripción | Rendimiento | Precio | Importe |
|---|---|---|---|---|---|
| O002 | h | Oficial 1ª | 0.15 | 14.5 | 2.18 |
| O001 | h | Peón especializado | 0.2 | 13.5 | 2.70 |
| M015 | h | Pala cargadora (maquinaria; 08/04/2005) | 0.05 | 57.94 | 2.90 |
| M012 | h | Pisón vibrante (maquinaria; 17/09/2007) | 0.02 | 3 | 0.06 |
| MAT029 | m³ | Suelo adecuado (material) | 1 | 0.85 | 0.85 |
| MAT001 | m³ | Agua | 0.2 | 1.11 | 0.22 |
| %medaux3% | % | Medios auxiliares...(s/total) | 3 % | 8.91 | 0.27 |
| %costind | % | Coste indirecto.......(s/total) | 6 % | 9.18 | 0.55 |
|  |  | Total |  |  | 9.73 |

| Medición | Uds. | Largo | Ancho | Alto | Parcial |
|---|---|---|---|---|---|
| Pk 0+090 a Pk 0+175 MD | 1 | 75 | 1 | 1.5 | 112.50 |
| Total |  |  |  |  | 112.5 |

**03.05** m TUBO MECHINAL PVC 150mm (11/06/2002)
60 m × 10.82 = 649.20
Ml Tubo dren en mechinales de PVC de 15 cm de diámetro, completamente colocado, y comprobada su pendiente, colocado a tresbolillo a razón de 1 ud./ 4m2.

| Código | Ud | Descripción | Rendimiento | Precio | Importe |
|---|---|---|---|---|---|
| MAT045 | m | Tubo PVC Ø 15 cm (material) | 1 | 6.5 | 6.50 |
| MAT033 | m³ | Material fltro drenaje (material; 11/06/2002) | 0.065 | 12.5 | 0.81 |
| O001 | h | Peón especializado | 0.2 | 13.5 | 2.70 |
| %medaux2% | % | Medios auxiliares...(s/total) | 2 % | 10.01 | 0.20 |
| %costind | % | Coste indirecto.......(s/total) | 6 % | 10.21 | 0.61 |
|  |  | Total |  |  | 10.82 |

| Medición | Uds. | Largo | Parcial |
|---|---|---|---|
| Pk 0+090 a Pk 0+175 MD | 1 | 60 | 60.00 |
| Total |  |  | 60 |

**03.06** m TUBO DREN PVC 150mm (30/09/2004)
60 m × 13.09 = 785.40
Ml Tubo dren de PVC de 15 cm de diámetro, completamente instalado y conectado al dren vertical, conectado a arqueta o exterior de muro, y comprobada su pendiente, nivelado, anclado, protegido, completamente terminado e instalado.

| Código | Ud | Descripción | Rendimiento | Precio | Importe |
|---|---|---|---|---|---|
| MAT007 | m | Tubo dren Ø 15 cm (material) | 1 | 10.08 | 10.08 |
| O001 | h | Peón especializado | 0.15 | 13.5 | 2.03 |
| %medaux2% | % | Medios auxiliares...(s/total) | 2 % | 12.11 | 0.24 |
| %costind | % | Coste indirecto.......(s/total) | 6 % | 12.35 | 0.74 |
|  |  | Total |  |  | 13.09 |

| Medición | Uds. | Largo | Parcial |
|---|---|---|---|
| Pk 0+090 a Pk 0+175 MD | 1 | 60 | 60.00 |
| Total |  |  | 60 |

**03.07** m² ENCOFRADO DE CIMIENTOS (11/06/2002)
46.5 m² × 10.57 = 491.51
M² Encofrado plano en cimientos, incluso suministro, colocación y desencofrado, totalmente terminado.

| Código | Ud | Descripción | Rendimiento | Precio | Importe |
|---|---|---|---|---|---|
| equipo24 | d | Equipo de encofradores (mano de obra; 17/06/2002) | 0.01 | 668.16 | 6.68 |
| MAT025 | m³ | Tabla de encofrar (25 mm) (material; 11/06/2002) | 0.026 | 76.63 | 1.99 |
| MAT026 | u | Accesorios de encofrado (material; 12/07/2002) | 1 | 1 | 1.00 |
| MAT027 | kg | Desencofrante (material; 11/06/2002) | 0.04 | 2.51 | 0.10 |
| %medaux2% | % | Medios auxiliares...(s/total) | 2 % | 9.77 | 0.20 |
| %costind | % | Coste indirecto.......(s/total) | 6 % | 9.97 | 0.60 |
|  |  | Total |  |  | 10.57 |

| Medición | Uds. | Largo | Ancho | Alto | Parcial |
|---|---|---|---|---|---|
| Pk 0+090 a Pk 0+175 MD | 1 | 60 | 1.55 | 0.5 | 46.50 |
| Total |  |  |  |  | 46.5 |

**03.08** m² IMP. Y DREN. TRASDÓS CON GEOCOMPUESTO DRENANTE (30/09/2004)
180 m² × 9.42 = 1695.60
M² Impermeabilización y drenaje de trasdós a base de imprimación del soporte con emulsión asfáltica, a razón de 0’3 kg/m2; colocación de geocompuesto de drenaje tipo INTERDRAIN GM 412 o similar con una resistencia al aplastamiento y una capacidad drenante (ISO 12958) de 1,26 l/ms a 20 kPa (i=1) y de 0,83 l/ms a 200 kPa (i=1) formado por la unión de una georred drenante, un geotextil de PP no tejido termofijado a una cara y una membrana impermeable en la otra, lo que añade la función impermeabilizante a las de filtrar, drenar, separar y proteger.un geotextil, sobre superficie vertical o casi vertical regularizada. Se incluye la ejecución de los solapes entre rollos, las fijaciones y otros elementos necesarios para su correcta puesta en obra.

| Código | Ud | Descripción | Rendimiento | Precio | Importe |
|---|---|---|---|---|---|
| O001 | h | Peón especializado | 0.15 | 13.5 | 2.03 |
| O002 | h | Oficial 1ª | 0.15 | 14.5 | 2.18 |
| MAT011 | kg | Imprimación asfáltica (material; 19/02/2008) | 0.3 | 1.38 | 0.41 |
| MAT008 | m² | Geocompuesto drenante (material; 19/02/2008) | 1.1 | 3.5 | 3.85 |
| %medaux5% | % | Medios auxiliares...(s/total) | 5 % | 8.47 | 0.42 |
| %costind | % | Coste indirecto.......(s/total) | 6 % | 8.89 | 0.53 |
|  |  | Total |  |  | 9.42 |

| Medición | Uds. | Largo | Alto | Parcial |
|---|---|---|---|---|
| Pk 0+090 a Pk 0+175 MD | 1 | 60 | 3 | 180.00 |
| Total |  |  |  | 180 |

## C04 SEÑALIZACIÓN DE OBRAS (31/01/2000)
Importe: 4608.68
Relación comercial: 000, 0, 001, 002

**04.01** P.A. SEÑALIZACIÓN DE OBRAS Y DESVIOS. (31/01/2000)
1 P.A. × 4608.68 = 4608.68
Partida alzada de señalización, balizamiento y vallado de la obra, incluyendo pareja de semáforos, señalización vertical según esquema de desvío (Señalización de obras fijas, fig.A6/4), conos de balizamiento, balizamiento nocturno, paneles direccionales de desvíos, paneles direccionales y vallado de la obra. Esta unidad contempla su conservación, mantenimiento y reposición de estas actuaciones a lo largo de todo el periodo de la obra, asi como su retirada una vez finalizada la obra.

| Código | Ud | Descripción | Rendimiento | Precio | Importe |
|---|---|---|---|---|---|
| PP U18LS010 | u | PART. PROP. JUEGO 2 SEMÁFOROS PORTÁTILES OBRA (material; 28/12/2002) | 0.2 | 8523.81 | 1704.76 |
| PP U18BCN012 | u | PART. PROP. CONO PVC NORMAL h=700mm (material; 27/12/2001) | 5 | 21.99 | 109.95 |
| PP U18BV011 | u | PART. PROP. BARRERA MÓVIL NEW JERSEY BM-1850 (material; 17/02/2005) | 2 | 136.07 | 272.14 |
| PP SEÑAL005 | u | PART. PROP. SEÑAL REFLEX. TRIANGULAR 90 (material; 05/06/2002) | 2.5 | 196.31 | 490.78 |
| PP SEÑAL006 | u | PART. PROP. SEÑAL REFLEX. CIRCULAR 60 (material; 05/06/2002) | 2.5 | 184.91 | 462.28 |
| PP U18BPD011 | u | PART. PROP. P.DIRECCIONAL b/r 80x40 cm. REFL.PARC. 2 (material; 28/12/2002) | 2 | 197.35 | 394.70 |
| PP U18DVR040 | u | PART. PROP. VALLA CONTENCIÓN PEATONES 2,5 m. (material; 28/12/2002) | 3 | 112.95 | 338.85 |
| PP U18LB010 | u | PART. PROP. BALIZA DESTELLANTE INCANDESCENTE (material; 28/12/2002) | 2 | 40.58 | 81.16 |
| PP U18VAR020 | u | PART. PROP. PANEL DE DESVÍOS REFLEX 120x180cm (material; 31/01/2000) | 1 | 663.69 | 663.69 |
| %medaux2% | % | Medios auxiliares...(s/total) | 2 % | 4518.31 | 90.37 |
|  |  | Total |  |  | 4608.68 |

Relación comercial: 000, 0, 001, 002

| Medición | Uds. | Parcial |
|---|---|---|
| Pk 0+000 a 1+700 | 1 | 1.00 |
| Total |  | 1 |

## C05 SEGURIDAD Y SALUD (01/01/1999)
Importe: 16933.84

### 05.01 PROTECCIONES INDIVIDUALES (01/01/1999)
Importe: 6165.42

**05.01.001** u Gafa antipolvo (01/01/1999)
18 u × 2.78 = 50.04
Gafa antipolvo, de acetato con ventilación indirecta, homologada CE, s/normativa vigente.

| Código | Ud | Descripción | Rendimiento | Precio | Importe |
|---|---|---|---|---|---|
| SSMAT003 | u | Gafa antipolvo, de acetato con ventilación indirecta. CE. (material; 01/01/1999) | 1 | 2.7 | 2.70 |
| %medaux3% | % | Medios auxiliares...(s/total) | 3 % | 2.70 | 0.08 |
|  |  | Total |  |  | 2.78 |

| Medición | Uds. | Parcial |
|---|---|---|
| Total según medición | 18 | 18.00 |
| Total |  | 18 |

**05.01.002** m Cuerda estática 11 mm (14/05/2005)
400 m × 2.02 = 808.00
Cuerda Estática para trabajos en altura, de diámetro 11 mm. Homologada según normativa vigente y con marcado CE

| Código | Ud | Descripción | Rendimiento | Precio | Importe |
|---|---|---|---|---|---|
| SSMAT033 | m | Cuerda estática de 11 mm (material; 14/05/2005) | 1 | 1.96 | 1.96 |
| %medaux3% | % | Medios auxiliares...(s/total) | 3 % | 1.96 | 0.06 |
|  |  | Total |  |  | 2.02 |

| Medición | Uds. | Largo | Parcial |
|---|---|---|---|
| Total según medición | 1 | 400 | 400.00 |
| Total |  |  | 400 |

**05.01.003** u Sist. Posicionamiento Vertical
18 u × 109.58 = 1972.44
Sistema de posicionamiento vertical completo, compuesto por un equipo de vertical con arnés especial para escalada, descendedores, bloqueadores, mosquetones, etc. según normas UNE EN: 341, 354, 355, 358, 360, 361, 362, 365, 795, 813,1868, 12841, certificados CE y R.D. 773/97.

| Código | Ud | Descripción | Rendimiento | Precio | Importe |
|---|---|---|---|---|---|
| SSMAT037 | u | Sist. Posicionamiento Vertical (material) | 0.25 | 425.56 | 106.39 |
| %medaux3% | % | Medios auxiliares...(s/total) | 3 % | 106.39 | 3.19 |
|  |  | Total |  |  | 109.58 |

| Medición | Uds. | Parcial |
|---|---|---|
| Total según medición | 18 | 18.00 |
| Total |  | 18 |

**05.01.004** u Bota Montaña
18 u × 51.5 = 927.00
Bota especial para trabajos de montaña, (par) homologada CE, s/normativa vigente.

| Código | Ud | Descripción | Rendimiento | Precio | Importe |
|---|---|---|---|---|---|
| SSMAT031 | u | Botas de Montaña (material) | 0.5 | 100 | 50.00 |
| %medaux3% | % | Medios auxiliares...(s/total) | 3 % | 50.00 | 1.50 |
|  |  | Total |  |  | 51.5 |

| Medición | Uds. | Parcial |
|---|---|---|
| Total según medición | 18 | 18.00 |
| Total |  | 18 |

**05.01.005** u Casco de seguridad CE
18 u × 5.67 = 102.06
Casco de seguridad CE, homologado, CE s/normativa vigente.

| Código | Ud | Descripción | Rendimiento | Precio | Importe |
|---|---|---|---|---|---|
| SSMAT007 | u | Casco de seguridad CE (material) | 1 | 5.5 | 5.50 |
| %medaux3% | % | Medios auxiliares...(s/total) | 3 % | 5.50 | 0.17 |
|  |  | Total |  |  | 5.67 |

| Medición | Uds. | Parcial |
|---|---|---|
| Total según medición | 18 | 18.00 |
| Total |  | 18 |

**05.01.006** u Mascarilla con filtro (01/01/1999)
18 u × 14.7 = 264.60
Mascarilla con filtro contra polvo, homologada CE s/normativa vigente.

| Código | Ud | Descripción | Rendimiento | Precio | Importe |
|---|---|---|---|---|---|
| SSMAT008 | u | Mascarilla con filtro contra polvo. CE. (material; 01/01/1999) | 1 | 14.27 | 14.27 |
| %medaux3% | % | Medios auxiliares...(s/total) | 3 % | 14.27 | 0.43 |
|  |  | Total |  |  | 14.7 |

| Medición | Uds. | Largo | Parcial |
|---|---|---|---|
| Total según medición | 1 | 18 | 18.00 |
| Total |  |  | 18 |

**05.01.007** u Guantes de cuero forrado (01/01/1999)
20 u × 3.19 = 63.80
Guantes de cuero forrado, dorso de algodón rayado (par).CE s/normativa vigente.

| Código | Ud | Descripción | Rendimiento | Precio | Importe |
|---|---|---|---|---|---|
| SSMAT009 | ud. | Guantes cuero forrado, dorso algodón rayado (par). CE. (material; 01/01/1999) | 1 | 3.1 | 3.10 |
| %medaux3% | % | Medios auxiliares...(s/total) | 3 % | 3.10 | 0.09 |
|  |  | Total |  |  | 3.19 |

| Medición | Uds. | Parcial |
|---|---|---|
| Total según medición | 20 | 20.00 |
| Total |  | 20 |

**05.01.008** u Auricular protector auditivo 25 dB
18 u × 14.61 = 262.98
Auricular protector auditivo 25 dB, CE. s/normativa vigente.

| Código | Ud | Descripción | Rendimiento | Precio | Importe |
|---|---|---|---|---|---|
| SSMAT030 | u | Protector Auditivo Nivel 3 (material) | 0.15 | 94.52 | 14.18 |
| %medaux3% | % | Medios auxiliares...(s/total) | 3 % | 14.18 | 0.43 |
|  |  | Total |  |  | 14.61 |

| Medición | Uds. | Parcial |
|---|---|---|
| Total según medición | 18 | 18.00 |
| Total |  | 18 |

**05.01.013** u Chaleco reflectante CE s/n (14/05/2005)
18 u × 9.22 = 165.96
Chaleco reflectante CE s/normativa vigente.

| Código | Ud | Descripción | Rendimiento | Precio | Importe |
|---|---|---|---|---|---|
| SSMAT016 | u | Chaleco reflectante. CE (material; 14/05/2005) | 1 | 8.95 | 8.95 |
| %medaux3% | % | Medios auxiliares...(s/total) | 3 % | 8.95 | 0.27 |
|  |  | Total |  |  | 9.22 |

| Medición | Uds. | Parcial |
|---|---|---|
| Total según medición | 18 | 18.00 |
| Total |  | 18 |

**05.01.017** u Casco escalada (14/05/2005)
18 u × 59.95 = 1079.10
Casco de escalada homologado según normativa vigente y con marcada CE.

| Código | Ud | Descripción | Rendimiento | Precio | Importe |
|---|---|---|---|---|---|
| SSMAT032 | u | Casco escalada (material; 14/05/2005) | 0.4 | 145.5 | 58.20 |
| %medaux3% | % | Medios auxiliares...(s/total) | 3 % | 58.20 | 1.75 |
|  |  | Total |  |  | 59.95 |

| Medición | Uds. | Parcial |
|---|---|---|
| Total según medición | 18 | 18.00 |
| Total |  | 18 |

**05.01.009** u Mono o ropa de trabajo
18 u × 26.08 = 469.44

| Código | Ud | Descripción | Rendimiento | Precio | Importe |
|---|---|---|---|---|---|
| SSMAT039 | u | Mono o ropa de trabajo (material) | 1 | 25.32 | 25.32 |
| %medaux3% | % | Medios auxiliares...(s/total) | 3 % | 25.32 | 0.76 |
|  |  | Total |  |  | 26.08 |

| Medición | Uds. | Parcial |
|---|---|---|
| Total según medición | 18 | 18.00 |
| Total |  | 18 |

### 05.02 PROTECCIONES COLECTIVAS
Importe: 3920

**05.02.001** m Línea de vida
200 m × 17.02 = 3404.00
Línea de Vida de longitud adaptable a la zona de trabajo en obra, para sujeción con sistema de posicionamiento vertical completo, i/montaje y desmontaje según norma UNE EN-795.

| Código | Ud | Descripción | Rendimiento | Precio | Importe |
|---|---|---|---|---|---|
| SSMAT001 | m | Materiales línea de vida (material) | 1 | 13.2 | 13.20 |
| SSO002 | h | Peón especialista (mano de obra) | 0.1 | 13.5 | 1.35 |
| M001 | h | Compresor de 7 m3 | 0.3 | 4.06 | 1.22 |
| M002 | h | Martillo Perforador | 0.3 | 2.5 | 0.75 |
| %medaux3% | % | Medios auxiliares...(s/total) | 3 % | 16.52 | 0.50 |
|  |  | Total |  |  | 17.02 |

| Medición | Uds. | Largo | Parcial |
|---|---|---|---|
| Total según medición | 1 | 200 | 200.00 |
| Total |  |  | 200 |

**05.02.002** Cuerdas auxiliares
200 × 2.58 = 516.00
M de cuerda auxiliares, guía para izado de gancho de grúa.

| Código | Ud | Descripción | Rendimiento | Precio | Importe |
|---|---|---|---|---|---|
| SSMAT040 | m | Cuerda auxiliar (material) | 1 | 2.5 | 2.50 |
| %medaux3% | % | Medios auxiliares...(s/total) | 3 % | 2.50 | 0.08 |
|  |  | Total |  |  | 2.58 |

### 05.03 SEÑALIZACIÓN (01/01/1999)
Importe: 1545.6

**05.03.001** u Cartel carretera cortada (14/05/2005)
2 u × 137.18 = 274.36
Cartel indicativo de carretera cortada con soporte metálico, (amortización = 100 %), incluso colocación y desmontado.

| Código | Ud | Descripción | Rendimiento | Precio | Importe |
|---|---|---|---|---|---|
| SSMAT018 | u | Cartel indicativo a carretera cortada (material; 14/05/2005) | 0.5 | 265 | 132.50 |
| SSO002 | h | Peón especialista | 0.05 | 13.5 | 0.68 |
| %medaux3% | % | Medios auxiliares...(s/total) | 3 % | 133.18 | 4.00 |
|  |  | Total |  |  | 137.18 |

| Medición | Uds. | Largo | Parcial |
|---|---|---|---|
| Total según medición | 1 | 2 | 2.00 |
| Total |  |  | 2 |

**05.03.002** m Cinta de balizamiento (01/01/1999)
800 m × 0.79 = 632.00
Cinta de balizamiento, bicolor (rojo y blanco), (amortización = 100 %), incluso colocación y desmontaje.

| Código | Ud | Descripción | Rendimiento | Precio | Importe |
|---|---|---|---|---|---|
| SSMAT015 | m | Cinta bicolor rojo-blanco, de balizamiento, en rollos de 250 m. (material; 01/01/1999) | 1 | 0.09 | 0.09 |
| SSO002 | h | Peón especialista | 0.05 | 13.5 | 0.68 |
| %medaux3% | % | Medios auxiliares...(s/total) | 3 % | 0.77 | 0.02 |
|  |  | Total |  |  | 0.79 |

| Medición | Uds. | Largo | Parcial |
|---|---|---|---|
| Total según medición | 1 | 800 | 800.00 |
| Total |  |  | 800 |

**05.03.003** u Paleta manual dos caras
4 u × 10.56 = 42.24
Paleta manual de dos cara para control del tráfico en desvio y estrechamientos de carril.

| Código | Ud | Descripción | Rendimiento | Precio | Importe |
|---|---|---|---|---|---|
| SSMAT041 | u | Paleta manual dos caras (material) | 0.5 | 7 | 3.50 |
| SSO002 | h | Peón especialista | 0.5 | 13.5 | 6.75 |
| %medaux3% | % | Medios auxiliares...(s/total) | 3 % | 10.25 | 0.31 |
|  |  | Total |  |  | 10.56 |

| Medición | Uds. | Parcial |
|---|---|---|
| Total según medición | 4 | 4.00 |
| Total |  | 4 |

**05.03.004** u Placa señalización de riesgos
40 u × 8.4 = 336.00
Placa de señalización-información de riesgos de PVC serigrafiado de 50x30cm, fijada mecánicamente, i/colocación y desmontaje según R.D. 485/1997

| Código | Ud | Descripción | Rendimiento | Precio | Importe |
|---|---|---|---|---|---|
| SSMAT042 | u | Placa de señalización (material) | 0.5 | 2.81 | 1.41 |
| SSO002 | h | Peón especialista | 0.5 | 13.5 | 6.75 |
| %medaux3% | % | Medios auxiliares...(s/total) | 3 % | 8.16 | 0.24 |
|  |  | Total |  |  | 8.4 |

| Medición | Uds. | Parcial |
|---|---|---|
| Total según medición | 40 | 40.00 |
| Total |  | 40 |

**05.03.005** m Malla de Polietileno
300 m × 0.87 = 261.00
Malla de politileno de alta densidad con tratamiento antiultravioleta, color naranja de 1m de altura tipo stopper, i/colocación y desmontaje.

| Código | Ud | Descripción | Rendimiento | Precio | Importe |
|---|---|---|---|---|---|
| SSMAT043 | m | Malla de Polietileno (material) | 1 | 0.3 | 0.30 |
| SSO002 | h | Peón especialista | 0.04 | 13.5 | 0.54 |
| %medaux3% | % | Medios auxiliares...(s/total) | 3 % | 0.84 | 0.03 |
|  |  | Total |  |  | 0.87 |

| Medición | Uds. | Parcial |
|---|---|---|
| Total según medición | 300 | 300.00 |
| Total |  | 300 |

### 05.04 INSTALACIONES PROVISIONALES (01/01/1999)
Importe: 1474.82

**05.04.001** u Caseta prefabricada oficina (01/07/2005)
1 u × 159.65 = 159.65
Caseta prefabricada para oficina de obra, de 6,00 x 2,40 x 2,40 m. con estructura metálica de perfiles conformados en frio, con cerramiento y techo a base de paneles sandwich de 35 mm de espesor, prelacado a ambas caras, piso de plancha metálica acabado con PVC, 2 ud de ventanas de hojas correderas de aluminio con rejas y cristales armados, 1 ud de puerta de aluminio de apertura exterior con cerradura, incluso instalación eléctrica interior con dos tomas de corriente, dos pantallas con dos tubos fluorescentes y cuadro de corte.

| Código | Ud | Descripción | Rendimiento | Precio | Importe |
|---|---|---|---|---|---|
| SSMAT019 | u | Caseta tipo oficina de 6,0 x 2,4 x 2,4m. (material; 01/07/2005) | 1 | 155 | 155.00 |
| %medaux3% | % | Medios auxiliares...(s/total) | 3 % | 155.00 | 4.65 |
|  |  | Total |  |  | 159.65 |

| Medición | Uds. | Largo | Parcial |
|---|---|---|---|
| Total según medición | 1 | 1 | 1.00 |
| Total |  |  | 1 |

**05.04.002** u Caseta prefabricada vesturio (01/07/2005)
2 u × 200.85 = 401.70
Caseta prefabricada para vestuario, comedor o almacén de obra, de 6,00 x 2,40 x 2,40 m. con estructura metálica de perfiles conformados en frio, con cerramiento y techo a base de chapa greca de 23 mm de espesor, prelacado a ambas caras, piso de plancha metálica acabado con PVC, 2 ud de ventanas de hojas correderas de aluminio con rejas y cristales armados, y 1 ud de puerta de perfilería soldada de apertura exterior con cerradura.

| Código | Ud | Descripción | Rendimiento | Precio | Importe |
|---|---|---|---|---|---|
| SSMAT020 | u | Caseta tipo vestuario, almacén o comedor de 6,0 x 2,4 x 2,4 m. (material; 01/07/2005) | 1 | 195 | 195.00 |
| %medaux3% | % | Medios auxiliares...(s/total) | 3 % | 195.00 | 5.85 |
|  |  | Total |  |  | 200.85 |

| Medición | Uds. | Largo | Parcial |
|---|---|---|---|
| Total según medición | 1 | 2 | 2.00 |
| Total |  |  | 2 |

**05.04.003** u Transporte a obra (01/01/1999)
2 u × 226.52 = 453.04
Transporte a obra, descarga y posterior recogida de caseta provisional de obra.

| Código | Ud | Descripción | Rendimiento | Precio | Importe |
|---|---|---|---|---|---|
| SSMAT021 | u | Transporte, descarga y posterior recogida de caseta de obra. (material; 01/01/1999) | 1 | 192.92 | 192.92 |
| SSO002 | h | Peón especialista | 2 | 13.5 | 27.00 |
| %medaux3% | % | Medios auxiliares...(s/total) | 3 % | 219.92 | 6.60 |
|  |  | Total |  |  | 226.52 |

| Medición | Uds. | Largo | Parcial |
|---|---|---|---|
| Total según medición | 1 | 2 | 2.00 |
| Total |  |  | 2 |

**05.04.004** u Extintor polvo ABC 6 Kg
1 u × 49.13 = 49.13
Ud. Extintor de polvo químico ABC policalente antibrasa de eficacía 34A/233B, de 6 kg de agente extintor, tipo Parsi modelo PI-6-U o similar, con soporte, manómetro comprobable y boquilla con difusor, según norma UNE 23110. Medida la unidad instalada.

| Código | Ud | Descripción | Rendimiento | Precio | Importe |
|---|---|---|---|---|---|
| SSMAT035 | u | Extintor de polvo químico (material) | 1 | 47.7 | 47.70 |
| %medaux3% | % | Medios auxiliares...(s/total) | 3 % | 47.70 | 1.43 |
|  |  | Total |  |  | 49.13 |

| Medición | Uds. | Largo | Parcial |
|---|---|---|---|
| Total según medición | 1 | 1 | 1.00 |
| Total |  |  | 1 |

**05.04.005** u Alquiler de baño químico
1 u × 171.1 = 171.10
Ud. Mes alquiler de baño químico. El baño químico individual tiene un módulo principal fabricado de FRP (Poliester reforzado con fibra de vidrio ), cuenta con un espacio interior amplio, no son claurosos, son livianos y fácil de transportar. El baño químico tiene las siguientes dimensiones, alto de 2000mm, ancho 1000mm y un largo de 1000mm, con una capacidad de tanque WC 150 L y tiene un peso de 78 Kg.

| Código | Ud | Descripción | Rendimiento | Precio | Importe |
|---|---|---|---|---|---|
| SSMAT036 | u | Mes de alquiler de baño químico | 1 | 166.12 | 166.12 |
| %medaux3% | % | Medios auxiliares...(s/total) | 3 % | 166.12 | 4.98 |
|  |  | Total |  |  | 171.1 |

| Medición | Uds. | Largo | Parcial |
|---|---|---|---|
| Total según medición | 1 | 1 | 1.00 |
| Total |  |  | 1 |

**05.04.006** u Botiquín metálico
4 u × 60.05 = 240.20
Botiquín metálico tipo maletín, preparado para colgar en pared, con contenido sanitario completo según ordenanzas.

| Código | Ud | Descripción | Rendimiento | Precio | Importe |
|---|---|---|---|---|---|
| SSMAT025 | u | Botiquín metálico tipo maletín preparado para colgar en pared) con contenido. (material) | 1 | 58.3 | 58.30 |
| %medaux3% | % | Medios auxiliares...(s/total) | 3 % | 58.30 | 1.75 |
|  |  | Total |  |  | 60.05 |

| Medición | Uds. | Largo | Parcial |
|---|---|---|---|
| Total según medición | 1 | 4 | 4.00 |
| Total |  |  | 4 |

### 05.05 MANO DE OBRA
Importe: 3828

**SSO004** h Coste mensual Recurso preventivo (mano de obra)
0.5 h × 7656 = 3828.00
Ud. Coste mensual de Recurso Preventivo, considerando 88 horas al mes de un oficial que acredite haber realizado el curso de 60 horas del convenio general del sector de la construcción en materia de prevención de riesgos laborales.

## C06 GESTIÓN DE RESIDUOS (30/09/2004)
Importe: 5795.45

**06.01** t RESIDUOS DE MATERIAL DE EXCAVACIÓN (30/09/2004)
2251.8 t × 2.5 = 5629.50
Canon de vertido controlado en planta de gestor autorizado, de residuos de tierra inertes, procedentes de excavación, con códig 170504 según el Catalogo Europeo de Residuos (ORDEN MAM/304/2002)

| Código | Ud | Descripción | Rendimiento | Precio | Importe |
|---|---|---|---|---|---|
| GEST. EXCAV. | t | Canon de planta de gestor autorizado (21/03/2012) | 1 | 2.36 | 2.36 |
| %costind | % | Coste indirecto.......(s/total) | 6 % | 2.36 | 0.14 |
|  |  | Total |  |  | 2.5 |

| Medición | Uds. | Largo | Ancho | Parcial |
|---|---|---|---|---|
| Excavaciones/Demoliciones(80% se consideran residuos) |  |  |  |  |
| Demolición Muro mampostería | 1.8 | 120 | 0.8 | 172.80 |
| Excav. en Desmonte todo tipo de terreno | 1.8 | 1350 | 0.8 | 1944.00 |
| Saneo Manual/mecánico de taludes | 1 | 135 |  | 135.00 |
| Total |  |  |  | 2251.8 |

**06.02** t RESIDUOS METALICOS (30/09/2004)
2 t × 1.06 = 2.12
Canon de vertido controlado en centro de reciclaje, de residuos de metales mezclados no peligrosos (no especiales), procedentes de construcción o demolición, con código 170407 según el Catalogo Europeo de Residuos (ORDEN MAM/304/2002)

| Código | Ud | Descripción | Rendimiento | Precio | Importe |
|---|---|---|---|---|---|
| GEST. ASF. | t | Canon de planta de gestor autorizado (04/03/2009) | 1 | 1 | 1.00 |
| %costind | % | Coste indirecto.......(s/total) | 6 % | 1.00 | 0.06 |
|  |  | Total |  |  | 1.06 |

| Medición | Uds. | Parcial |
|---|---|---|
| Restos de Cables, anclajes, etc. | 2 | 2.00 |
| Total |  | 2 |

**06.03** t RESIDUOS DE HORMIGÓN (30/09/2004)
61.25 t × 2.5 = 153.13
Canon de vertido controlado en planta de gestor autorizado de residuos de hormigón limpio sin armadura de código 170101, según el catálogo Europeo de Residuos (ORDEN MAM/304/2002)

| Código | Ud | Descripción | Rendimiento | Precio | Importe |
|---|---|---|---|---|---|
| GEST. HORM. | t | Canon de planta de gestor autorizado (21/03/2012) | 1 | 2.36 | 2.36 |
| %costind | % | Coste indirecto.......(s/total) | 6 % | 2.36 | 0.14 |
|  |  | Total |  |  | 2.5 |

| Medición | Uds. | Parcial |
|---|---|---|
| Residuos del material de rechazo de la gunita | 61.25 | 61.25 |
| Total |  | 61.25 |

**06.04** t RESIDUOS DE PAPEL (30/09/2004)
0.05 t × 39.22 = 1.96
Transporte y vertido controlado en planta de gestor autorizado de residuos de papel de código 200101, según el catálogo Europeo de Residuos (ORDEN MAM/304/2002)

| Código | Ud | Descripción | Rendimiento | Precio | Importe |
|---|---|---|---|---|---|
| T002 | t | Transporte de papel a planta de gestor autorizado (maquinaria; 02/03/2009) | 1 | 7 | 7.00 |
| GEST. PAPEL | t | Canon de planta de gestor autorizado (02/03/2009) | 1 | 30 | 30.00 |
| %costind | % | Coste indirecto.......(s/total) | 6 % | 37.00 | 2.22 |
|  |  | Total |  |  | 39.22 |

| Medición | Uds. | Parcial |
|---|---|---|
| Restos embalaje | 0.045 | 0.05 |
| Total |  | 0.05 |

**06.05** t RESIDUOS DE PLÁSTICO (30/09/2004)
0.05 t × 113.42 = 5.67
Transporte y vertido controlado en planta de gestor autorizado de residuos de plástico de código 170203, según el catálogo Europeo de Residuos (ORDEN MAM/304/2002)

| Código | Ud | Descripción | Rendimiento | Precio | Importe |
|---|---|---|---|---|---|
| T003 | t | Transporte de plástico a planta de gestor autorizado (maquinaria; 02/03/2009) | 1 | 7 | 7.00 |
| GEST. PLAS | t | Canon de planta de gestor autorizado (02/03/2009) | 1 | 100 | 100.00 |
| %costind | % | Coste indirecto.......(s/total) | 6 % | 107.00 | 6.42 |
|  |  | Total |  |  | 113.42 |

| Medición | Uds. | Parcial |
|---|---|---|
| Restos embalajes | 0.045 | 0.05 |
| Total |  | 0.05 |

**06.06** t RESIDUOS BIODEGRADABLES O BASURAS (30/09/2004)
0.05 t × 61.48 = 3.07
Transporte y vertido controlado en planta de gestor autorizado de residuos biodegradables o basuras municipales de código 200201, 200301, según el catálogo Europeo de Residuos (ORDEN MAM/304/2002)

| Código | Ud | Descripción | Rendimiento | Precio | Importe |
|---|---|---|---|---|---|
| T004 | t | Transporte residuos biodegradables o basuras a planta autorizada (maquinaria; 03/03/2009) | 1 | 8 | 8.00 |
| GEST. BAS | t | Canon de planta de gestor autorizado (03/03/2009) | 1 | 50 | 50.00 |
| %costind | % | Coste indirecto.......(s/total) | 6 % | 58.00 | 3.48 |
|  |  | Total |  |  | 61.48 |

| Medición | Uds. | Parcial |
|---|---|---|
| Residuos tipo basuras y biodegradables | 0.045 | 0.05 |
| Total |  | 0.05 |

## Precios auxiliares

**equipo033** d Equipo de demolición de muros de mampostería (maquinaria)
Precio: 1361.04
d. Equipo de demolición de muros de mampostería compuesto por camión de caja fija de 10 Tn de carga, retro con martillo rompedor, 1 peón y 1 capataz.

| Código | Ud | Descripción | Rendimiento | Precio | Importe |
|---|---|---|---|---|---|
| M018 | h | Camión caja fija carga 10 Tn. (maquinaria) | 8 | 55.29 | 442.32 |
| M023 | h | Retro martillo rompedor (excav. en roca) (maquinaria) | 8 | 85.34 | 682.72 |
| O001 | h | Peón especializado | 8 | 13.5 | 108.00 |
| O003 | h | Capataz (mano de obra; 06/03/2008) | 8 | 16 | 128.00 |
|  |  | Total |  |  | 1361.04 |

**equipo016** d Equipo de excavaciones (maquinaria; 08/04/2005)
Precio: 1705.38
d. Equipo de excavaciones en todo tipo de terrenos compuesto por camión de caja fija, retroexcavadora, pala cargadora, compactador vibrante para tierras, 1 peón y 1 capataz.

| Código | Ud | Descripción | Rendimiento | Precio | Importe |
|---|---|---|---|---|---|
| M018 | h | Camión caja fija carga 10 Tn. | 8 | 55.29 | 442.32 |
| M014 | h | Retroexcavadora sobre cadenas (maquinaria; 08/04/2005) | 8 | 36.94 | 295.52 |
| M015 | h | Pala cargadora | 8 | 57.94 | 463.52 |
| M017 | h | Comp. vibrante de un cilindro (tierras) (maquinaria; 08/04/2005) | 6 | 44.67 | 268.02 |
| O001 | h | Peón especializado | 8 | 13.5 | 108.00 |
| O003 | h | Capataz | 8 | 16 | 128.00 |
|  |  | Total |  |  | 1705.38 |

Relación comercial: 000, 0, 001, 002

**equipo15** d Equipo de trabajos en zanjas (maquinaria; 17/06/2002)
Precio: 1112.48
d. Equipo de trabajo en zanjas de todo tipo de terreno compuesto por retrocargadora, camión de caja fija, compacatador manual, 1 peón y 1 capataz.

| Código | Ud | Descripción | Rendimiento | Precio | Importe |
|---|---|---|---|---|---|
| M016 | h | Retrocargadora (maquinaria; 17/06/2002) | 8 | 34.01 | 272.08 |
| M018 | h | Camión caja fija carga 10 Tn. | 8 | 55.29 | 442.32 |
| M019 | h | Compactador de conducción manual (rana) (maquinaria; 17/06/2002) | 8 | 20.26 | 162.08 |
| O001 | h | Peón especializado | 8 | 13.5 | 108.00 |
| O003 | h | Capataz | 8 | 16 | 128.00 |
|  |  | Total |  |  | 1112.48 |

**TIERRA004** m³ EXCAV. CON MÁQUINA EN PERFILADO DE TALUDES (30/09/2004)
Precio: 16.6
M3. Excavación en desmonte en reperfilado de taludes degradados, en cualquiertipo de terreno, refino de taludes, carga, transporte y descarga de productos a destino en reutilización dentro o fuera de la obra.

| Código | Ud | Descripción | Rendimiento | Precio | Importe |
|---|---|---|---|---|---|
| equipo016 | d | Equipo de excavaciones | 0.009 | 1705.38 | 15.35 |
| %medaux2% | % | Medios auxiliares...(s/total) | 2 % | 15.35 | 0.31 |
| %costind | % | Coste indirecto.......(s/total) | 6 % | 15.66 | 0.94 |
|  |  | Total |  |  | 16.6 |

Relación comercial: 000, 0, 001, 002

**equipo10** d Equipo de hormigonado (maquinaria; 17/06/2002)
Precio: 694.64
d. Equipo de colocación de hormigón compuesto por camión hormigonera, 1 peón y 1 oficial 1ª.

| Código | Ud | Descripción | Rendimiento | Precio | Importe |
|---|---|---|---|---|---|
| M021 | h | Camión hormigonera 6 m3. (maquinaria; 17/06/2002) | 8 | 58.83 | 470.64 |
| O001 | h | Peón especializado | 8 | 13.5 | 108.00 |
| O002 | h | Oficial 1ª | 8 | 14.5 | 116.00 |
|  |  | Total |  |  | 694.64 |

**MAT034** m³ Hormigón HM-10 (material; 17/06/2002)
Precio: 84

| Código | Ud | Descripción | Rendimiento | Precio | Importe |
|---|---|---|---|---|---|
| MAT031 | m³ | Hormigón HM-10 (material; 08/07/2008) | 1 | 70 | 70.00 |
| T005 | km | Camión hormigonera 6 m3. (maquinaria; 17/06/2002) | 25 | 0.56 | 14.00 |
|  |  | Total |  |  | 84 |

**MAT032** m³ Hormigón HM-20 (material; 17/06/2002)
Precio: 92

| Código | Ud | Descripción | Rendimiento | Precio | Importe |
|---|---|---|---|---|---|
| MAT028 | m³ | Hormigón HM-20 (material) | 1 | 78 | 78.00 |
| T005 | km | Camión hormigonera 6 m3. | 25 | 0.56 | 14.00 |
|  |  | Total |  |  | 92 |

Relación comercial: 000, 0, 001, 002

**MAT009** m³ Hormigón HM-20/B/40/IIIa (material; 19/12/2002)
Precio: 87.22
Hormigón de Fck.20 N/mm² (200 Kg/cm²), con cemento PA-350(II-Z/35A), arena lavada y árido rodado Tmáx.40 mm.confeccionado con hormigonera de 250 l., para vibrar y consistencia plástica.

| Código | Ud | Descripción | Rendimiento | Precio | Importe |
|---|---|---|---|---|---|
| O001 | h | Peón especializado | 2 | 13.5 | 27.00 |
| MAT006 | t | Cemento CEM IV/A(P) 32.5 N, ensacado. (material) | 0.38 | 95 | 36.10 |
| MAT003 | t | Arena lavada (material) | 0.66 | 10.5 | 6.93 |
| MAT004 | t | Arido machaqueo 20-40 mm. (material) | 1.3 | 7.5 | 9.75 |
| MAT002 | m³ | Agua(Uso industrial) (material; 19/12/2002) | 0.16 | 0.75 | 0.12 |
| M011 | h | Hormigonera 250 l. gasolína (maquinaria) | 0.5 | 9.56 | 4.78 |
| %medaux3% | % | Medios auxiliares...(s/total) | 3 % | 84.68 | 2.54 |
|  |  | Total |  |  | 87.22 |

**MAT033** m³ Material fltro drenaje (material; 11/06/2002)
Precio: 12.5

| Código | Ud | Descripción | Rendimiento | Precio | Importe |
|---|---|---|---|---|---|
| MAT030 | m³ | Material filtro (material; 11/06/2002) | 1 | 9 | 9.00 |
| T006 | km | Tracto camión 4x2 y semirr. plataforma baja (maquinaria; 17/06/2002) | 50 | 0.07 | 3.50 |
|  |  | Total |  |  | 12.5 |

**equipo24** d Equipo de encofradores (mano de obra; 17/06/2002)
Precio: 668.16
d. Equipo de encofradores compuesto por camión de caja fija y grúa auxiliar, 1 oficial 1ª y 1 peón ordinario.

| Código | Ud | Descripción | Rendimiento | Precio | Importe |
|---|---|---|---|---|---|
| O002 | h | Oficial 1ª | 8 | 14.5 | 116.00 |
| O001 | h | Peón especializado | 8 | 13.5 | 108.00 |
| M022 | h | Camión caja fija y grúa auxiliar (maquinaria; 17/06/2002) | 8 | 55.52 | 444.16 |
|  |  | Total |  |  | 668.16 |

**PP U18LS010** u PART. PROP. JUEGO 2 SEMÁFOROS PORTÁTILES OBRA (material; 28/12/2002)
Precio: 8523.81
Juego de 2 semáforos con controlador digital de 50 progamas y diferentes funciones para regular el trafico alternativo. Sincronizacion por cuarzo (sin cables ni limite de distancia entre los dos cabezales) con carro portabaterias.

| Código | Ud | Descripción | Rendimiento | Precio | Importe |
|---|---|---|---|---|---|
| O001 | h | Peón especializado | 1 | 13.5 | 13.50 |
| MAT040 | u | Juego 2 semaforos trafico altern (material; 28/12/2002) | 1 | 8510.31 | 8510.31 |
|  |  | Total |  |  | 8523.81 |

Claves: regulación, digital, juego, tráfico, cabezal, cuarzo, cable, límite, control, portátil
Relación comercial: 000, 0, 001, 002

**PP U18BCN012** u PART. PROP. CONO PVC NORMAL h=700mm (material; 27/12/2001)
Precio: 21.99
Cono de balizamiento de PVC 3,3 kg. normal de 700 mm. de altura, colocado.

| Código | Ud | Descripción | Rendimiento | Precio | Importe |
|---|---|---|---|---|---|
| O001 | h | Peón especializado | 0.04 | 13.5 | 0.54 |
| MAT035 | u | Cono PVC normal 3,3 kg h=700mm (material; 27/12/2001) | 1 | 21.45 | 21.45 |
|  |  | Total |  |  | 21.99 |

Claves: cono, PVC, baliza
Relación comercial: 000, 0, 001, 002

**PP U18BV011** u PART. PROP. BARRERA MÓVIL NEW JERSEY BM-1850 (material; 17/02/2005)
Precio: 136.07
Barrera móvil New Jersey BM-1850 de polietileno, rellenable de arena/agua, de medidas 1x0,80x0,5 m., colocada.

| Código | Ud | Descripción | Rendimiento | Precio | Importe |
|---|---|---|---|---|---|
| O001 | h | Peón especializado | 1 | 13.5 | 13.50 |
| MAT037 | u | Barrera New Jersey BM-1850 (material; 17/02/2005) | 1 | 119.57 | 119.57 |
| MAT021 | t | Arena de río 0/6 mm. (material; 08/07/2008) | 0.2 | 15 | 3.00 |
|  |  | Total |  |  | 136.07 |

Claves: móvil, polietileno, colocación
Relación comercial: 000, 0, 001, 002

**PP SEÑAL005** u PART. PROP. SEÑAL REFLEX. TRIANGULAR 90 (material; 05/06/2002)
Precio: 196.31
Ud. Señal reflectante triangular de 90 cm., incluso poste galvanizado de 80x40x2 mm., tornillería, cimentación y anclaje, totalmente colocada.

| Código | Ud | Descripción | Rendimiento | Precio | Importe |
|---|---|---|---|---|---|
| MAT024 | m | Poste galvanizado 80x40 (material; 05/06/2002) | 2.8 | 14.07 | 39.40 |
| MAT023 | u | Señal reflexiva triangular 90 cm. (material; 05/06/2002) | 1 | 128.36 | 128.36 |
| MAT032 | m³ | Hormigón HM-20 | 0.125 | 92 | 11.50 |
| equipo012 | d | Equipo de colocación de señales (mano de obra; 05/06/2002) | 0.0028 | 825.52 | 2.31 |
| %medaux2% | % | Medios auxiliares...(s/total) | 2 % | 181.57 | 3.63 |
| %costind | % | Coste indirecto.......(s/total) | 6 % | 185.20 | 11.11 |
|  |  | Total |  |  | 196.31 |

Relación comercial: 000, 0, 001, 002

**PP SEÑAL006** u PART. PROP. SEÑAL REFLEX. CIRCULAR 60 (material; 05/06/2002)
Precio: 184.91
Ud. Señal reflectante circular de 60 cm., incluso poste galvanizado de 80x40x2 mm., tornillería, cimentación y anclaje, totalmente colocada.

| Código | Ud | Descripción | Rendimiento | Precio | Importe |
|---|---|---|---|---|---|
| equipo012 | d | Equipo de colocación de señales | 0.0028 | 825.52 | 2.31 |
| MAT032 | m³ | Hormigón HM-20 | 0.125 | 92 | 11.50 |
| MAT022 | u | Señal reflexiva circular 60 cm. (material; 05/06/2002) | 1 | 117.81 | 117.81 |
| MAT024 | m | Poste galvanizado 80x40 | 2.8 | 14.07 | 39.40 |
| %medaux2% | % | Medios auxiliares...(s/total) | 2 % | 171.02 | 3.42 |
| %costind | % | Coste indirecto.......(s/total) | 6 % | 174.44 | 10.47 |
|  |  | Total |  |  | 184.91 |

Relación comercial: 000, 0, 001, 002

**PP U18BPD011** u PART. PROP. P.DIRECCIONAL b/r 80x40 cm. REFL.PARC. 2 (material; 28/12/2002)
Precio: 197.35
Panel direccional de 80x40 cm., blanco y rojo, reflexivo zona blanca nivel 2, incluso poste galvanizado de sustentación con pie, en balizamiento de desvíos, colocado.

| Código | Ud | Descripción | Rendimiento | Precio | Importe |
|---|---|---|---|---|---|
| O003 | h | Capataz | 0.25 | 16 | 4.00 |
| O002 | h | Oficial 1ª | 0.5 | 14.5 | 7.25 |
| O001 | h | Peón especializado | 0.5 | 13.5 | 6.75 |
| MAT036 | u | Panel direc.b/r 80x40 reflex.parcial 2 (material; 28/12/2002) | 1 | 59.61 | 59.61 |
| MAT042 | m | Poste galvanizado 80x40x2 mm. (material; 28/12/2002) | 3 | 16 | 48.00 |
| MAT044 | u | Pie galv. para panel direccional (material; 28/12/2002) | 2 | 35.87 | 71.74 |
|  |  | Total |  |  | 197.35 |

Claves: poste, galvanizar, dirección, panel, blanco, nivel, reflexivo, soporte, pie, baliza, desviación, rojo
Relación comercial: 000, 0, 001, 002

**PP U18DVR040** u PART. PROP. VALLA CONTENCIÓN PEATONES 2,5 m. (material; 28/12/2002)
Precio: 112.95
Valla de contención de peatones de 2,50 m., convencional, amarilla, colocada.

| Código | Ud | Descripción | Rendimiento | Precio | Importe |
|---|---|---|---|---|---|
| O001 | h | Peón especializado | 0.5 | 13.5 | 6.75 |
| MAT038 | u | Valla contenc.peatones 2,5 m. (material; 28/12/2002) | 1 | 106.2 | 106.20 |
|  |  | Total |  |  | 112.95 |

Claves: amarillo, colocación, peatonal, contenedor
Relación comercial: 000, 0, 001, 002

**PP U18LB010** u PART. PROP. BALIZA DESTELLANTE INCANDESCENTE (material; 28/12/2002)
Precio: 40.58
Baliza de obra TL-2 de destellos intermitentes de luz incandescente, lente 2 caras ambar d=200 mm y celula crepuscular automatica.

| Código | Ud | Descripción | Rendimiento | Precio | Importe |
|---|---|---|---|---|---|
| O001 | h | Peón especializado | 1 | 13.5 | 13.50 |
| MAT039 | u | Baliza destellante incandescente (material; 28/12/2002) | 1 | 27.08 | 27.08 |
|  |  | Total |  |  | 40.58 |

Claves: automático, baliza, incandescencia, intermitente, luz, lente, cara, ámbar
Relación comercial: 000, 0, 001, 002

**PP U18VAR020** u PART. PROP. PANEL DE DESVÍOS REFLEX 120x180cm (material; 31/01/2000)
Precio: 663.69
Señal rectangular de 120x180 cm., reflexiva nivel I (E.G.) y troquelada, incluso poste galvanizado de sustentación y cimentación, colocada.

| Código | Ud | Descripción | Rendimiento | Precio | Importe |
|---|---|---|---|---|---|
| O003 | h | Capataz | 0.5 | 16 | 8.00 |
| O002 | h | Oficial 1ª | 1 | 14.5 | 14.50 |
| O001 | h | Peón especializado | 1 | 13.5 | 13.50 |
| M013 | h | Ahoyadora (maquinaria; 31/01/2000) | 0.5 | 14.07 | 7.04 |
| MAT041 | u | Señal rectangular refl. E.G.120x180cm (material; 27/12/2002) | 1 | 318.26 | 318.26 |
| MAT043 | m | Poste galvanizado 100x50x3 mm. (material; 28/12/2002) | 11 | 23.74 | 261.14 |
| MAT010 | m³ | Hormigón HM-20/P/20/IIIa central (material; 08/07/2008) | 0.55 | 75 | 41.25 |
|  |  | Total |  |  | 663.69 |

Claves: cimiento, colocación, reflexivo, troquelado, soporte, galvanizar, poste
Relación comercial: 000, 0, 001, 002

**equipo012** d Equipo de colocación de señales (mano de obra; 05/06/2002)
Precio: 825.52
d. Equipo de colocación de señales compuesto por camión grúa, compresor, 2 peones y 1 oficial 1ª.

| Código | Ud | Descripción | Rendimiento | Precio | Importe |
|---|---|---|---|---|---|
| M022 | h | Camión caja fija y grúa auxiliar | 8 | 55.52 | 444.16 |
| M020 | h | Compresor móvil motor eléctrico (maquinaria; 05/06/2002) | 8 | 6.17 | 49.36 |
| O001 | h | Peón especializado | 16 | 13.5 | 216.00 |
| O002 | h | Oficial 1ª | 8 | 14.5 | 116.00 |
|  |  | Total |  |  | 825.52 |

Relación comercial: 000, 0, 001, 002

## Recursos

**SSMAT001** m Materiales línea de vida
Madera pino gallego en tablas 25 mm

**SSO002** h Peón especialista
Peón

**SSMAT018** u Cartel indicativo a carretera cortada
Señal de obligatoriedad, prohibición y peligro para señalización provisional.

**M011** h Hormigonera 250 l. gasolína
Hormigonera móvil eje horizontal 250 L

**M022** h Camión caja fija y grúa auxiliar
Ml. Defensa rígida prefabricada, tipo new jersey, con hormigón HA-350 IIIa según plano de detalles en piezas de 3 ó 6 m, juntas de colocación ejecutadas e impermebilizadas, remate de partes vistas, incluso abatimientos según normativa y remates con bordillos existentes, nivelada, totalmente colocada.

**MAT010** m³ Hormigón HM-20/P/20/IIIa central
Claves: hormigón

**MAT021** t Arena de río 0/6 mm
Claves: río

**MAT035** u Cono PVC normal 3,3 kg h=700mm
Claves: PVC

**MAT038** u Valla contenc.peatones 2,5 m
Claves: peatonal

**MAT039** u Baliza destellante incandescente
Claves: baliza

**MAT040** u Juego 2 semaforos trafico altern
Claves: tráfico, juego

**MAT042** m Poste galvanizado 80x40x2 mm
Claves: poste

**MAT043** m Poste galvanizado 100x50x3 mm
Claves: galvanizar

**MAT044** u Pie galv. para panel direccional
Claves: dirección, galvanizar, pie

## Entidades
- 000, C
- 001, C
- 002, C
